# Konrad-Adenauer-Brücke
Angebotsaufforderung (GAEB DA 2000 1.2, DA83)
Projekt: Konrad-A
Währung: EUR
Erstellt mit: G&W CALIFORNIA PRO, CALIFORNIA PRO, 04.07.2025

## Nachrechnung
Datum: 04.07.2025

### 1 Vorbetrachtungen / Voruntersuchungen

**1.1 Klären der Aufgabenstellung**
Menge: 1,000 psch

**1.2 Ortsbesichtigung**
Menge: 1,000 psch

### 2 Statische Berechnungen

**2.1 Nachrechnung gemäß Stufe 1 der Nachrechnungsrichtlinie**
Menge: 1,000 psch

**2.2 Bewertung der Ergebnisse der Nachrechnung**
Menge: 1,000 psch

### 3 Dokumentation

**3.1 Zusammenstellung der Ergebnisse**
Menge: 1,000 psch

### 4 Objektabhängige statische Berechnungen in Sonderfällen

**4.1 Statische Berechnungen gemäß Handlungsanweisung Koppelfugen**
Statische Berechnung gemäß Handlungsanweisung Koppelfugen
Menge: 1,000 psch

**4.2 Statische Berechnungen gemäß Handlungsanweisung Spannungsrisskorosion**
Statische Berechnung gemäß Handlungsanweisung Spannungsrisskorosion
Menge: 1,000 psch

### 5 Sonstiges

**5.1 Nebenkosten Die Nebenkosten werden mit .......................................................% (vom Bieter verbindlich einzutragen) der Kosten der Vorpositionen angeboten.**
Menge: 1,000 psch

*Hinweis: Aufgestellt: Der Oberbürgermeister Amt 66-4 Mülheim an der Ruhr, den 25.06.2025 I.A. (Melchert)*
